# Agente desmoldeante anti-corrosión, referencia MasterFinish RL 318 de Master Builders Solutions. Para moldes de acero

- Propiedad del archivo: CONSTRUNARIO
- Formato: FIEBDC-3/2012
- Programa: Construnario Versión 3.51
- Fecha de los precios: 04/10/2021
- Divisa: EUR

**50128619_MBS** l Agente desmoldeante anti-corrosión, referencia MasterFinish RL 318 de Master Builders Solutions. Para moldes de acero
MasterFinish RL 318 es un agente desmoldeante de hormigón basado en aceites minerales altamente refinados, aditivos biodegradables y disolventes desaromatizados. MasterFinish RL 318 está diseñado para su aplicación en moldes de acero susceptibles de padecer fenómenos de corrosión, tales como moldes para paneles y muros de cerramiento prefabricado, o en casos en los que la oxidación ya está presente por debilitamiento de la aleación. MasterFinish RL 318 está especialmente formulado para proporcionar un fácil desmoldeo del elemento prefabricado en el molde, confiriendo una alta calidad en los acabados finales y una estética perfectamente homogénea y libre de poros.
