# Retardante superficial, referencia MasterFinish SRT 488 de Master Builders Solutions. Para la confección de pavimentos con árido visto

- Propiedad del archivo: CONSTRUNARIO
- Formato: FIEBDC-3/2012
- Programa: Construnario Versión 3.51
- Fecha de los precios: 04/10/2021
- Divisa: EUR

**54074246_MBS** kg Retardante superficial, referencia MasterFinish SRT 488 de Master Builders Solutions. Para la confección de pavimentos con árido visto
Retardante superficial MasterFinish SRT 488 de Master Builders Solutions, para la confección de pavimentos con árido visto.
