# Macrofibras sintéticas, referencia MasterFiber 246 de Master Builders Solutions. Para hormigón reforzado con fibra

- Propiedad del archivo: CONSTRUNARIO
- Formato: FIEBDC-3/2012
- Programa: Construnario Versión 3.51
- Fecha de los precios: 04/10/2021
- Divisa: EUR

**45204189_MBS** kg Macrofibras sintéticas, referencia MasterFiber 246 de Master Builders Solutions. Para hormigón reforzado con fibra
MasterFiber 246 es una macrofibra sintética que se fabrica a partir de la extrusión de polímeros sintéticos a base de polipropileno con un perfil «ondulado» optimizado para incrementar la adhesión a la matriz del hormigon. Permite reforzar el hormigón, aumentando su ductilidad y tenacidad. Las macrofibras sintéticas MasterFiber 246 son especialmente aptas para la confección de materiales de hormigones destinados a entornos alcalinos que precisan de una alta resistencia química, para entornos agresivos o potencialmente agresivos, y para todos los sistemas a base de cemento susceptibles de corrosión. Las macrofibras sintéticas MasterFiber 246 presentan una óptima dispersibilidad en mezclas con base cemento, una propiedad esencial para conseguir hormigones homogéneos. Las macrofibras sintéticas MasterFiber 246 se emplean en las siguientes aplicaciones: Pavimentos industriales. Refuerzo de hormigón proyectado. Productos prefabricados de hormigón.
