# Aditivo líquido, referencia MasterEmaco A 220 de Master Builders Solutions. Para confección de morteros mejorados

- Propiedad del archivo: CONSTRUNARIO
- Formato: FIEBDC-3/2012
- Programa: Construnario Versión 3.51
- Fecha de los precios: 04/10/2021
- Divisa: EUR

**57235906_MBS** kg Aditivo líquido, referencia MasterEmaco A 220 de Master Builders Solutions. Para confección de morteros mejorados
MasterEmaco A 220 es un aditivo líquido basado en resinas especiales para la mejora de morteros de obra y confección de lechadas de imprimación y puente de unión. ¿Cuáles son las propiedades de MasterEmaco A 220? Resistente a la saponificación. Elastifica ligeramente los morteros aditivados. Mejora la adherencia, especialmente sobre soportes absorbentes. Plastifica la masa y permite reducir agua de amasado. Aumenta las resistencias mecánicas de los morteros tanto a compresión como flexotracción. Facilita el endurecimiento de los morteros sin fisuración. Aumenta la resistencia a la abrasión de los morteros. Aumenta la compacidad y la impermeabilidad de los morteros.
