# Mortero epoxi tixotrópico de dos componentes, referencia MasterEmaco S 2600 de Master Builders Solutions

- Propiedad del archivo: CONSTRUNARIO
- Formato: FIEBDC-3/2012
- Programa: Construnario Versión 3.51
- Fecha de los precios: 04/10/2021
- Divisa: EUR

**25027242_MBS** kg Mortero epoxi tixotrópico de dos componentes, referencia MasterEmaco S 2600 de Master Builders Solutions
MasterEmaco S 2600 es un mortero de reparación epoxy para espesores entre 2 y 100 mm, clase R4. Es un mortero bicomponente para aplicación con llana en superficies verticales y horizontales. Se utiliza para reparaciones de alta resistencia y reparaciones de elementos de hormigón estructural. MasterEmaco S 2600, mortero epoxi tixotrópico de consistencia seca Consistencia seca. Aplicable en horizontal y en vertical. Excelente adherencia con MasterEmaco P 2000 BP. Elevadas resistencias mecánicas. Elevada resistencia química. Impermeable al agua y resistente a las heladas. Sin disolventes. Excelente tixotropía. No se descuelga cuando se aplica en vertical. No requiere tratamientos especiales si se desea recubrir con pinturas sintéticas y no precisa curado.
