# Aditivo líquido elastificante, referencia MasterSeal 533 de Master Builders Solutions

- Propiedad del archivo: CONSTRUNARIO
- Formato: FIEBDC-3/2012
- Programa: Construnario Versión 3.51
- Fecha de los precios: 05/10/2021
- Divisa: EUR

**57214017_MBS** kg Aditivo líquido elastificante, referencia MasterSeal 533 de Master Builders Solutions
MasterSeal 533 es una Dispersión polimérica para adicionar a MasterSeal 531 y conferirle propiedades flexibles. Para mezcla con MasterSeal 531 en: Trasdós de muro. Impermeabilización en general. Para mezcla con MasterSeal 531 GRIS en: Impermeabilización de estructuras en agua de mar. Impermeabilización de estructuras en contacto con terrenos sulfáticos. No puede emplease en depuradoras. No puede emplearse en contacto con agua potable.
