# Mortero ultrarrápido, referencia MasterSeal 573 de Master Builders Solutions. Para taponamiento de vías de agua

- Propiedad del archivo: CONSTRUNARIO
- Formato: FIEBDC-3/2012
- Programa: Construnario Versión 3.51
- Fecha de los precios: 05/10/2021
- Divisa: EUR

**57218840_MBS** kg Mortero ultrarrápido, referencia MasterSeal 573 de Master Builders Solutions. Para taponamiento de vías de agua
MasterSeal 573 es un mortero de fraguado rápido para el taponamiento de vías de agua. Tiempo de fraguado: 30 - 45 segundos. Aplicable en interiores y exteriores. Taponamiento de vías de agua. Taponamiento de fisuras con presencia de agua. Utilizable en sótanos, huecos de ascensor, depósitos, tuberías, etc. MasterSeal 573, mortero con resistencia a los ciclos de hielo y de fácil aplicación Endurecimiento rápido: tras aprox. 30 segundos. Resistencia a los ciclos hielo - deshielo y a la intemperie. Excelente adherencia sin puente de unión. Exento de cloruros. Puede aplicarse en contacto con hormigón armado. Fácilmente aplicable.
