# Resina epoxy a base de agua, referencia MasterTop 1700 A7 de Master Builders Solutions

- Propiedad del archivo: CONSTRUNARIO
- Formato: FIEBDC-3/2012
- Programa: Construnario Versión 3.51
- Fecha de los precios: 06/10/2021
- Divisa: EUR

**50484581_MBS** kg Resina epoxy a base de agua, referencia MasterTop 1700 A7 de Master Builders Solutions
MasterTop 1700 es una resina epoxy a base de agua utilizada para la instalación de sistemas de pavimentos permeables al vapor de agua adecuado para zonas industriales y decorativas. El sistema MasterTop 1700, que en realidad es una familia de sistemas para pavimentos epoxy a base de agua, se puede aplicar en diversos espesores y texturas superficiales para alcanzar las propiedades antideslizantes requeridas y prestaciones mecánicas. MasterTop 1700 se utiliza como imprimación, capa base y capa de acabado en los siguientes sistemas: MasterTop 1710: sistema de pavimento industrial epoxy a base de agua. MasterTop 1720: sistema de pavimento industrial epoxy antideslizante a base de agua. MasterTop 1721: sistema de pavimento decorativo epoxy antideslizante a base de agua. MasterTop 1730: sistema de pavimento industrial epoxy autonivelante a base de agua. MasterTop 1740: sistema de pavimento industrial con mortero epoxy a base de agua. MasterTop 1750: sistema de pavimento decorativo con mortero epoxy a base de agua.
