# Solución acelerante para pavimentos, referencia MasterTop 1200X1 de Master Builders Solutions

- Propiedad del archivo: CONSTRUNARIO
- Formato: FIEBDC-3/2012
- Programa: Construnario Versión 3.51
- Fecha de los precios: 06/10/2021
- Divisa: EUR

**50491101_MBS** kg Solución acelerante para pavimentos, referencia MasterTop 1200X1 de Master Builders Solutions
ara pavimentos tipo MasterTop en los que se requiera una rápida puesta a punto. ¿Cuáles son las propiedades de MasterTop AC 1200? Acelerante del proceso de secado y curado.
