# Mortero de recrecido, referencia Ucrete FL de Master Builders Solutions. Para sistemas de pavimentos industriales Ucrete

- Propiedad del archivo: CONSTRUNARIO
- Formato: FIEBDC-3/2012
- Programa: Construnario Versión 3.51
- Fecha de los precios: 06/10/2021
- Divisa: EUR

**25023084_MBS** kg Mortero de recrecido, referencia Ucrete FL de Master Builders Solutions. Para sistemas de pavimentos industriales Ucrete
Ucrete FL es un mortero de recrecido libre de disolventes aplicado con llana y/o regla en un espesor de 12 a 100 mm. Ucrete FL no es un revestimiento de acabado y debe ser recubierto con el pavimento Ucrete adecuado según los requerimientos. Los recrecidos realizados con Ucrete FL proporcionan una rápida y eficaz herramienta para la reparación de soleras y formación de pendientes, donde no haya tiempo suficiente para utilizar hormigón o morteros de recrecido modificados con polímeros. ¿Cuáles son las propiedades de Ucrete FL? Adecuado para su aplicación sobre hormigón trascurridos 7 días desde la puesta en obra y 3 días recrecidos poliméricos.. Permite la aplicación del sistema Ucrete adecuado según los requerimientos después de aproximadamente 16 horas.. Susceptible de ser mezclado con áridos seleccionados para confeccionar de forma económica recrecidos en grandes espesores.
