# Revestimiento de poliuretano antiestático, referencia Ucrete TZAS de Master Builders Solutions. Acabado de terrazo continuo

- Propiedad del archivo: CONSTRUNARIO
- Formato: FIEBDC-3/2012
- Programa: Construnario Versión 3.51
- Fecha de los precios: 06/10/2021
- Divisa: EUR

**25029560_MBS** kg Revestimiento de poliuretano antiestático, referencia Ucrete TZAS de Master Builders Solutions. Acabado de terrazo continuo
Ucrete TZAS es una tecnología única de resina de poliuretano antiestático de muy altas prestaciones con excepcional resistencia a agresivos químicos y choque térmico. Ucrete TZAS proporciona un acabado protectivo de textura lisa adecuado para aplicaciones en entornos predominantemente secos. Su superficie densa e impermeable proporciona un acabado ideal para aplicaciones en la industria alimentaria, farmacéutica y manufacturera, incluyendo salas blancas, laboratorios, zonas de procesado y almacenes, y en aquellos lugares donde se requiera un pavimento robusto de larga duración con requerimientos estéticos. Los sistemas de pavimentos Ucrete has sido ampliamente utilizados en la industria durante más de 30 años; muchos de los primeros pavimentos realizados aún siguen en servicio. Una detallada lista de referencias de obra está disponible bajo petición. ¿Cuáles son las propiedades de Ucrete TZAS? Instalación por aplicadores especialistas. No contiene disolventes y no contamina. Adecuado para aplicar sobre hormigón con 7 días de edad o mortero modificado a los 3 días. Higiénico y fácil de mantener. Acabado de terrazo altamente estético. Durabilidad elevada. Propiedades antiestáticas para la protección de explosiones.
