# Ligante para pavimentos, referencia MasterTop BC 355 de Master Builders Solutions

- Propiedad del archivo: CONSTRUNARIO
- Formato: FIEBDC-3/2012
- Programa: Construnario Versión 3.51
- Fecha de los precios: 06/10/2021
- Divisa: EUR

**25030280_MBS** kg Ligante para pavimentos, referencia MasterTop BC 355 de Master Builders Solutions
MasterTop BC 355 es un ligante para pavimentos, de poliuretano, bicomponente, sin disolventes, resistente a los rayos ultravioleta, sin cargas y de bajas emisiones para su uso en interiores y en exteriores para aplicaciones en sistemas stone carpet. MasterTop BC 355 ha sido formulado para la ejecución de pavimentos decorativos stone carpet tanto en interiores como en exteriores. Una vez curado, ofrece un acabado uniforme y muy brillante. ¿Cuáles son las propiedades de MasterTop BC 355? Baja viscosidad Poco olor Fácil de aplicar Excelentes propiedades mecánicas Sin amarilleamiento en exposición a rayos ultravioleta
