# Adhesivo especial, referencia MasterTile 411 de Master Builders Solutions. Blanco

- Propiedad del archivo: CONSTRUNARIO
- Formato: FIEBDC-3/2012
- Programa: Construnario Versión 3.51
- Fecha de los precios: 06/10/2021
- Divisa: EUR

**57219105_MBS** kg Adhesivo especial, referencia MasterTile 411 de Master Builders Solutions. Blanco
MasterTile 411 blanco es un adhesivo en base cemento para la colocación de baldosas cerámicas con una absorción de agua >1% en suelos y paredes interiores, suelos exteriores, cartón-yeso, etc. Aplicable en espesores hasta 20 mm. Contiene cementos, áridos seleccionados, resinas sintéticas especiales. MasterTile 411 blanco, adhesivo para colocación de baldosas cerámicas trabajable y de excelente adherencia Aplicable en espesores hasta 20 mm. Excelente adherencia sin imprimación sobre soportes de hormigón y mortero de cemento. Fácilmente trabajable. Transitable y rejuntable tras 24 horas. Excelente adherencia sobre yeso con imprimación MasterTile P 302. Aplicable en soportes deformables previo aditivado con MasterTile A 200. Se presenta en color blanco. Tipo C1E según norma UNE EN 12004:2008+A1:2012.
