# Separador de hidrocarburos con desarenador, referencoa SEHD-1.5 de EDASUR. 1,5 l/segundo. 1700 litros. Clase I

- Propiedad del archivo: CONSTRUNARIO
- Formato: FIEBDC-3/2012
- Programa: Construnario Versión 3.51
- Fecha de los precios: 23/12/2022
- Divisa: EUR

**SEHD-15** u Separador de hidrocarburos con desarenador, referencoa SEHD-1.5 de EDASUR. 1,5 l/segundo. 1700 litros. Clase I
MEDIDAS: Diámetro: 1150 mm. Longitud: 1700 mm. Altura: 1300 mm. Tuberías: 125 mm. FUNCIONAMIENTO: Desarenador: Separación de tierras y arenas. Decantador: Separación de hidrocarburos por diferencia de densidad Filtro Coalescente: Unión de microparticulas de hidrocarburos. Obturación Automatica: Mediante boya, impidiendo la salida de hidrocarburos. MANTENIMIENTO: Trimestralmente, retirar el exceso de hidrocarburos y sólidos. Cumplen Normativa Europea EN-858 Y Norma DIN-1999 (<5 mg/l) Fabricados en PRFV poliéster reforzado con fibra de vidrio.
