# Revestimiento cerámico, referencia Portland de Azuvi. 30x90

- Propiedad del archivo: CONSTRUNARIO
- Formato: FIEBDC-3/2012
- Programa: Construnario Versión 3.51
- Fecha de los precios: 14/10/2021
- Divisa: EUR

**PORTLAND** m2 Revestimiento cerámico, referencia Portland de Azuvi. 30x90
Disponible en varios colores
