# Pavimento cerámico, referencia Portland de Azuvi. 30x60

- Propiedad del archivo: CONSTRUNARIO
- Formato: FIEBDC-3/2012
- Programa: Construnario Versión 3.51
- Fecha de los precios: 14/10/2021
- Divisa: EUR

**PORTLAND_P** m2 Pavimento cerámico, referencia Portland de Azuvi. 30x60
Disponible en otros colores y medidas
