# Pavimento cerámico, referencia Calagatta de Azuvi. 60x120

- Propiedad del archivo: CONSTRUNARIO
- Formato: FIEBDC-3/2012
- Programa: Construnario Versión 3.51
- Fecha de los precios: 14/10/2021
- Divisa: EUR

**CALAGAT** m2 Pavimento cerámico, referencia Calagatta de Azuvi. 60x120
Blanco
