# Revestimiento cerámico, referencia Klen de Ape Cerámica 100x100. Coconut

- Propiedad del archivo: CONSTRUNARIO
- Formato: FIEBDC-3/2012
- Programa: Construnario Versión 3.51
- Fecha de los precios: 04/11/2022
- Divisa: EUR

**KLEN** m2 Revestimiento cerámico, referencia Klen de Ape Cerámica 100x100. Coconut
Disponible en otras medidas y colores.
