# Revestimiento cerámico, referencia Alpi Green de Ape Cerámica

- Propiedad del archivo: CONSTRUNARIO
- Formato: FIEBDC-3/2012
- Programa: Construnario Versión 3.51
- Fecha de los precios: 04/11/2022
- Divisa: EUR

**ALPIGREEN** m2 Revestimiento cerámico, referencia Alpi Green de Ape Cerámica
120X260. Imitación mármol
