# Sistema modular de policarbonato celular, modelo arcoPlus 549 de Aislux. Para paramentos verticales y cubiertas translúcidas

- Propiedad del archivo: CONSTRUNARIO
- Formato: FIEBDC-3/2012
- Programa: Construnario Versión 3.51
- Fecha de los precios: 11/11/2022
- Divisa: EUR

**arcoPlus 549** m Sistema modular de policarbonato celular, modelo arcoPlus 549 de Aislux. Para paramentos verticales y cubiertas translúcidas
arcoPlus®549 es un sistema modular formado por paneles de policarbonato celular coextruido de 9 paredes de 40mm de espesor, perfiles de aluminio, accesorios y ventanas practicables, diseñados para un uso sencillo y versátil. arcoPlus®549 se puede utilizar para cubiertas con una pendiente superior al 7%. ? Instalación fácil y rápida ? Sin puentes térmicos ? Integración con ventanas practicables ? Transmisión de luz variable según necesidades ? Alto coeficiente de aislamiento ? Alta resistencia a las cargas del viento ? Reacción al fuego EN 13501 EuroClass B-s1,d0
