# Laminados plásticos opacos, modelo Tecnolmac de Aislux, Reduce la concentración de calor

- Propiedad del archivo: CONSTRUNARIO
- Formato: FIEBDC-3/2012
- Programa: Construnario Versión 3.51
- Fecha de los precios: 11/11/2022
- Divisa: EUR

**TECNOLMAC** m Laminados plásticos opacos, modelo Tecnolmac de Aislux, Reduce la concentración de calor
Laminados plásticos opacos, elaborados a partir de resina de poliéster, con acabado gelcoat en sus dos caras altamente resistente a ambientes corrosivos. Se adapta a cualquier estructura y reduce la concentración de calor en los espacios interiores. A DESTACAR – Alta resistencia a ambientes corrosivos – Resistencia a la intemperie, incluso en temperaturas extremas – Menor concentración de calor en el interior – Estructura ligera de instalación fácil, rápida y económica – Mantenimiento mínimo
