# Exutorio neumático tipo A, modelo Europa de Aislux. Solo salida de humos

- Propiedad del archivo: CONSTRUNARIO
- Formato: FIEBDC-3/2012
- Programa: Construnario Versión 3.51
- Fecha de los precios: 11/11/2022
- Divisa: EUR

**EUROPAA** u Exutorio neumático tipo A, modelo Europa de Aislux. Solo salida de humos
Fabricado con marco y contramarco en aluminio natural extruido y cilindro neumático, integrado sobre un sistema basculante, realizado en acero galvanizado. Apertura certificada desde 140° hasta 165°; completo con espoleta térmico fusible que se dispara a 68° (bajo demanda a temperatura superior) y bombona de C02. Cierre realizado por medio de un dispositivo mecánico con liberación de apertura. Guarniciones en cobre, teflon y acero inoxidable; apertura desde el exterior mediante cable de acero.
