# Lámina de policarbonato compacta, modelo Marlon FS de Aislux

- Propiedad del archivo: CONSTRUNARIO
- Formato: FIEBDC-3/2012
- Programa: Construnario Versión 3.51
- Fecha de los precios: 11/11/2022
- Divisa: EUR

**Marlon FS** m Lámina de policarbonato compacta, modelo Marlon FS de Aislux
La lámina compacta Marlon es un material ligero y altamente versátil que combina muchas ventajas respecto a las alternativas tradicionales de montaje y acristalamiento. Ofrece una combinación sin igual de claridad, resistencia, durabilidad, libertad de diseño y resistencia térmica y al fuego. Marlon FS puede curvarse en frío, montarse, termoformarse, plegarse en caliente y pegarse, lo cual hace que sea un producto ideal para techos con bóveda de cañón, claraboyas de techo y como solución de acristalamiento superior. Sus características de alto rendimiento hacen que sea un producto excepcional para el acristalamiento de seguridad, las viseras y el blindaje de protección. Marlon FS está disponible en transparente para maximizar la transmisión de la luz, en transparente texturado y en múltiples tintes, incluyendo el bronce, verde, azul, opalino y gris que ofrecen control solar. La gama incluye Marlon FSX, la opción de protección contra UV ideal para aplicaciones exteriores, y Marlon FS Hard con una superficie de tratamiento anti-rayas que ofrece resistencia a la abrasión y los productos químicos. ? Resistencia legendaria 200 veces mayor que el vidrio ? Ligero, menos que la mitad del peso del vidrio ? Alta transmisión de la luz natural ? Fácil de manipular, instalar y limpiar ? Flexibilidad del diseño ? Aislamiento térmico ? Fácil de montar, flexible, moldeable, y se puede trabajar a máquina ? Resistencia al fuego ? Garantía de 10 años
