# Panel japonés de Regicarp. Disponible en versión screen, translúcido y opaco

- Propiedad del archivo: CONSTRUNARIO
- Formato: FIEBDC-3/2012
- Programa: Construnario Versión 3.51
- Fecha de los precios: 01/12/2022
- Divisa: EUR

**PANJAP** m Panel japonés de Regicarp. Disponible en versión screen, translúcido y opaco
En el panel japonés belleza, estilismo y funcionalidad van de la mano. Formado por paneles de tela con diferentes tipos de tejido,son la solución perfecta para estancias con ventanas de grandes dimensiones o para división de estancias en interiores. Pueden ser confeccionados con tres tipos de tejidos según el objetivo que se persiga: screen, translúcido y opaco. Panel Japonés Venecianas de aluminio Venecianas de aluminio con más de 70 colores de gamas y acabados a tu disposición para vestir tu ventana, totalmente a tu medida. Venecianas de madera Grandes acabados naturales que proporcionan estética y calidez a tu estancia. Descubre que veneciana de madera a medida es la ideal para ti. Panel japonés screen Panel japonés screen, la solución perfecta para ventanas de grandes dimensiones o división de estancias. Elige entre nuestros diferentes tejidos según tus necesidades. Panel japonés translúcido Cubre grandes superficies con colores llamativos y aprovéchate de la luz natural del sol con los paneles japoneses translúcidos. Panel japonés opaco Panel japonés opaco, disponemos de una gran variedad de tejidos lisos o estampados que anulan el filtro de luz solar. Intimidad y oscuridad con estilismo.
