# Sistema de muro cortina estructural de Codeval. Perfilería de aluminio

- Propiedad del archivo: CONSTRUNARIO
- Formato: FIEBDC-3/2012
- Programa: Construnario Versión 3.51
- Fecha de los precios: 15/10/2021
- Divisa: EUR

**MURCORESTR** m Sistema de muro cortina estructural de Codeval. Perfilería de aluminio
CARACTERÍSTICAS: Fabricado con perfilería de aluminio. Correcto aislamiento acústico y visual. Resistencia a las cargas del viento. Vidrio monolítico templado con una cámara de 16 mm, un exterior de 6, 8 o 10 mm y un interior de (4+4) o (5+5). Muro cortina: Sistema de fachada acristalada para edificios que se ensambla con perfilería de aluminio y que únicamente lleva la carga de su propio peso.
