# Pérgola bioclimática modelo Altea de Codeval. Aprovechamiento de espacios exteriores

- Propiedad del archivo: CONSTRUNARIO
- Formato: FIEBDC-3/2012
- Programa: Construnario Versión 3.51
- Fecha de los precios: 15/10/2021
- Divisa: EUR

**ALTEA** m Pérgola bioclimática modelo Altea de Codeval. Aprovechamiento de espacios exteriores
Las pérgolas bioclimáticas Altea está diseñada para poder aprovechar espacios exteriores en todo momento gracias a sus características y múltiples posibilidades. Soporta vientos de 175 km/h. Motor de 24 Vcc. El principal material utilizado es el aluminio de primera fusión 6063 T5. Gran variedad de colores disponibles. Orientación de las lamas de 0º a 145º. El mando cuenta con cuatro posiciones predefinidas. No requiere obra. Sensores de lluvia, viento, nieve y movimiento. Medidas pérgolas ancladas a la pared: 7000x4500m / 7000x7000mm. Medidas pérgolas independientes: 7000x4500m / 7000x7000mm.
