# Ventana de aluminio corredera, modelo Classic 80 de Codeval. Marco: 77 mm

- Propiedad del archivo: CONSTRUNARIO
- Formato: FIEBDC-3/2012
- Programa: Construnario Versión 3.51
- Fecha de los precios: 15/10/2021
- Divisa: EUR

**CLASIC80** m Ventana de aluminio corredera, modelo Classic 80 de Codeval. Marco: 77 mm
CARACTERÍSTICAS: Carpintería corredera de corte recto. Marco de 77 mm y hojas de 60 mm. Marco de tres carriles de 113 mm. Acristalamiento desde 10 mm hasta 21 mm. Opciones de apertura: 2, 3 ,4 y 6 hojas. Opción de cierre con cremona multipunto. Marcos integrales con guías de persiana.
