# Puerta de aluminio practicable, modelo X-150 de Codeval

- Propiedad del archivo: CONSTRUNARIO
- Formato: FIEBDC-3/2012
- Programa: Construnario Versión 3.51
- Fecha de los precios: 15/10/2021
- Divisa: EUR

**X150** u Puerta de aluminio practicable, modelo X-150 de Codeval
CARACTERÍSTICAS: Carpintería abatible sin rotura de puente térmico especial para puertas. Perfilería de aluminio aleación 6063 T5 de espesor medio 1,8mm. Juntas de estanquidad en EPDM. Escuadras de aluminio inyectado con pulsante en los ingletes. Acristalamiento con vidrio o panel aislante de 28 mm. Profundidad de marco 90 mm. Profundidad de hoja 46 mm
