# Ventana abatible, modelo THERMIA AR78+CE de Thermia. Sin rotura de puente térmico

- Propiedad del archivo: CONSTRUNARIO
- Formato: FIEBDC-3/2012
- Programa: Construnario Versión 3.51
- Fecha de los precios: 15/10/2021
- Divisa: EUR

**THERMIA AR78** u Ventana abatible, modelo THERMIA AR78+CE de Thermia. Sin rotura de puente térmico
La serie Thermia AR78+ CE es un sistema para ventanas y puertas con prestaciones técnicas excepcionales, que ofrecen un altísimo aislamiento térmico y acústico. Dispone de soluciones para diferentes tipos de ventana y puerta. Además todos sus perfiles son aptos para proyectos en bicolor y/o ventanas curvadas. Rotura puente térmico: SI/24 mm Marco principal: 70 mm Hoja principal: 78 mm Espesor perfiles: 1,5–1,8 mm Vidrio máximo: 49 mm Peso máx. hoja abatible: 90 Kg Peso máx.hoja oscilo: 130 kg Perfiles disponibles: Ventana/Puerta
