# Ventana corredera, modelo CR40 VERSIA de Thermia. Con rotura de puente térmico

- Propiedad del archivo: CONSTRUNARIO
- Formato: FIEBDC-3/2012
- Programa: Construnario Versión 3.51
- Fecha de los precios: 15/10/2021
- Divisa: EUR

**CR40 VERSIA** u Ventana corredera, modelo CR40 VERSIA de Thermia. Con rotura de puente térmico
La Serie para ventanas correderas Thermia® CR40 VERSIA es la versión con rotura de puente térmico de la línea corredera C40. El diseño de todo el sistema es con marco perimetral y hoja de corte recto. Esto permite dar solución a diversos tipos de abertura: hoja oculta en muro (pocket), encuentro de hojas a 90º sin marco, multiraíl, marco empotrado, hojas reforzadas, etc. Rotura puente térmico: SI / 24 mm Marco principal: 65 mm Hoja principal: corte recto 40 mm Espesor perfiles: 1,4 /1,6 mm Vidrio máximo: 28 mm Peso máx. vidrio: 200 kg Perfiles disponibles: Ventana/Puerta
