# Persiana mallorquina de aluminio de Thermia

- Propiedad del archivo: CONSTRUNARIO
- Formato: FIEBDC-3/2012
- Programa: Construnario Versión 3.51
- Fecha de los precios: 15/10/2021
- Divisa: EUR

**MALLOTHER** u Persiana mallorquina de aluminio de Thermia
Inspiradas en las antiguas persianas de madera que adornan multitud de edificios en ciudades y pueblos del mediterráneo. La persiana mallorquina Thermia Barcelona no sólo es un elemento decorativo para la fachada, sino que ofrece eficaz control solar, protección contra los posibles asaltos a la vivienda e impide ser visto desde el exterior. La serie Persiana Mallorquina en aluminio de Thermia Barcelona es ideal para: La decoración en fachadas, dándole ese aire rústico de mediterráneo. La protección contra posibles asaltos a la vivienda. El control solar en edificios o viviendas a la vez que permite una correcta ventilación del habitáculo.
