# Espumógeno libre de contenido en flúor, Silvara APC de Focum. Fuegos de sólidos, combustibles hidrocarbonados y líquidos polares

- Propiedad del archivo: CONSTRUNARIO
- Formato: FIEBDC-3/2012
- Programa: Construnario Versión 3.51
- Fecha de los precios: 11/11/2022
- Divisa: EUR

**SILVARAAPC** kg Espumógeno libre de contenido en flúor, Silvara APC de Focum. Fuegos de sólidos, combustibles hidrocarbonados y líquidos polares
Silvara APC 1 se puede utilizar para fuegos de Clase A (sólidos) y Clase B (hidrocarburos y disolventes polares) utilizando equipos de baja y media expansión. La concentración normal de uso es al 1% en fuegos de hidrocarburos y sólidos y al 3% en fuegos de disolventes polares y media expansión con agua potable, de mar o salobre. Se recomienda su utilización con sistemas de descarga aspirantes (lanzas, cámaras de espuma,...), consiguiendo espuma con un índice de expansión alto y largo tiempo de drenaje.
