# Mosaicos de gres porcelánico esmaltados, modelo Fusion de Kerion. Disponible en 10 colores

- Propiedad del archivo: CONSTRUNARIO
- Formato: FIEBDC-3/2012
- Programa: Construnario Versión 3.51
- Fecha de los precios: 04/11/2022
- Divisa: EUR

**Fusion** m2 Mosaicos de gres porcelánico esmaltados, modelo Fusion de Kerion. Disponible en 10 colores
Texturas dinámicas mate / brillo de expresión artesanal.
