# Baldosas imitación hidráulico, referencia Módulo 20 de Kerion

- Propiedad del archivo: CONSTRUNARIO
- Formato: FIEBDC-3/2012
- Programa: Construnario Versión 3.51
- Fecha de los precios: 04/11/2022
- Divisa: EUR

**Modulo20** m2 Baldosas imitación hidráulico, referencia Módulo 20 de Kerion
Inspirado por la belleza de los antiguos cementos hidráulicos nace Neocim, una colección de 17 colores sólidos y un conjunto de decoraciones que hacen referencia a la Epoca Moderna. Es la belleza del pasado con la tecnología actual de la innovación.
