# Rociador colgante de respuesta rápida, referencia VK302 de Viking. Categoría VNIV

- Propiedad del archivo: CONSTRUNARIO
- Formato: FIEBDC-3/2012
- Programa: Construnario Versión 3.51
- Fecha de los precios: 22/10/2021
- Divisa: EUR

**VK302** u Rociador colgante de respuesta rápida, referencia VK302 de Viking. Categoría VNIV
Los rociadores Viking colgantes de respuesta rápida VK302 son rociadores pulverizadores termosensibles de tamaño pequeño con acabados, temperaturas nominales y tamaños de orificio que satisfacen los requisitos de diseño. Con los recubrimientos ENT (níquel químico) y Poly Finish pueden elegirse colores que se adapten a las necesidades de la decoración. Además, estos dos recubrimientos son resistentes a la corrosión y proporcionan protección contra numerosos ambientes corrosivos. FM tiene aprobado para rociador recubrimiento de ENT como resistente a la corrosión. (FM no tiene aprobado ningún para rociador recubrimiento de poliéster como resistente a la corrosión).
