# Válvulas de mariposa con orejetas, referencia BVL-1 de Viking. Con reductora y finales de carrera - PN16

- Propiedad del archivo: CONSTRUNARIO
- Formato: FIEBDC-3/2012
- Programa: Construnario Versión 3.51
- Fecha de los precios: 22/10/2021
- Divisa: EUR

**BVL-1_VK** u Válvulas de mariposa con orejetas, referencia BVL-1 de Viking. Con reductora y finales de carrera - PN16
• Diámetros nominales: 2”/DN50, 2-1/2” /DN65, 3”/DN80, 4”/DN100, 5”/DN125, 6”/DN150, 8”/DN200, 10”/DN250 y 12”/DN300 • Aprobaciones*: CE, UL, FM, VdS • Datos de presión: Presión de trabajo: 21.0 bar (300 psi) - FM: Todos los tamaños, UL: 2”/DN50 - 8”/DN200 17 bar (250 psi) - UL: 10”/DN250 y 12”/DN300 16 bar (232 psi) - VdS: Todos los tamaños Presión de prueba: - Estanqueidad 1,1 veces la presión de trabajo - Hidrostática 1,5 veces la presión de trabajo • Temperatura de trabajo: 0°C a 80°C • Acabado: Fundición dúctil con revestimiento epoxídico • Conexiones: Tipo lug (con orejetas), conforme a: ASME B16.1 CL125, ASME B16.5 CL150, EN 1092 PN16, AS 2129 TABLE D/E, BS 10 TABLE D/E • Accionamiento: mediante reductora • Interruptores de final de carrera: - Las válvulas modelos BVL-1 y BVL-2 llevan una reductora con un interruptor de final de carrera interno y un interruptor auxiliar interno. Los interruptores están configurados para una operación normalmente abierta. Para una operación normalmente cerrada, ver BVL-1-MON - Los modelos BVL-3 y BVL-4 no llevan interruptores de final de carrera. • Nota: - Las válvulas son aptas para aplicaciones en exteriores. Puede producirse una ligera degradación de las superficies pintadas/recubiertas (incluso oxidarse), que no afectará al funcionamiento de la válvula. El listado UL garantiza específicamente que el funcionamiento del interruptor no se ve afectado por las condiciones externas, siempre que se sigan correctamente las instrucciones de instalación
