# Depósito de agua rectangular de Europlast. Capacidad: 50 l

- Propiedad del archivo: CONSTRUNARIO
- Formato: FIEBDC-3/2012
- Programa: Construnario Versión 3.51
- Fecha de los precios: 22/10/2021
- Divisa: EUR

**DEPRECT50** u Depósito de agua rectangular de Europlast. Capacidad: 50 l
Estos depósitos de agua rectangulares u otros líquidos, tienen forma rectangular para la correcta adaptación al espacio donde vayan a ser instalados aprovechando la forma rectangular que permite que estas cubas de agua tengan una gran capacidad de almacenamiento de líquido sin ocupar demasiado. Los materiales de buena calidad con los que son fabricados los depósitos de agua rectangulares hacen que pesen poco y puedan ser manejables y de fácil manipulación para instalarlos correctamente dónde mejor convenga. Estos depósitos de agua rectangulares pueden ser de formato vertical u horizontal, y están pensados para que tengan una correcta sujeción en la superficie donde se colocan. Estos depósitos rectangulares pueden almacenar agua o cualquier otro tipo de líquido.
