# Depósito para la acumulación de aguas fecales y residuales de Europlast. 4200 lt

- Propiedad del archivo: CONSTRUNARIO
- Formato: FIEBDC-3/2012
- Programa: Construnario Versión 3.51
- Fecha de los precios: 22/10/2021
- Divisa: EUR

**DEGAUFE4200** u Depósito para la acumulación de aguas fecales y residuales de Europlast. 4200 lt
Depósitos idóneos para la acumulación de las aguas fecales y residuales. En este tipo de depósitos quedan almacenadas las aguas fecales, que entran al depósito mediante el codo de PVC que instalamos en la parte totalmente superior y mediante la boca de registro es por donde se tienen que extraer las sólidos y los líquidos del interior del depósito, cuando se precise. De estos depósitos para aguas residuales y fecales, disponemos del formato vertical y del formato horizontal.
