# Clarificador de aguas grises de Europlast. 1245 litros

- Propiedad del archivo: CONSTRUNARIO
- Formato: FIEBDC-3/2012
- Programa: Construnario Versión 3.51
- Fecha de los precios: 26/04/2023
- Divisa: EUR

**CLARIAGR1245** u Clarificador de aguas grises de Europlast. 1245 litros
Este sistema de reciclaje de aguas grises (por este tipo de agua se entiende las provinentes de bañeras, lavabos, duchas, lavadoras y lavaplatos), es ideal para disminuir el importe de la factura de agua. El clarificador de aguas grises mejora el estado del agua para que pueda ser reutilizada. El óptimo tratamiento de aguas grises se mejora con la instalación de clarificadores. Esta agua la utilizaremos para para riego de campo o para el llenado de cisternas de WC. En el esquema se puede ver toda su cavidad interior así como todos los elementos que incluye este beneficioso equipo.
