# Filtro biológico de Europlast. 6 usuarios

- Propiedad del archivo: CONSTRUNARIO
- Formato: FIEBDC-3/2012
- Programa: Construnario Versión 3.51
- Fecha de los precios: 22/10/2021
- Divisa: EUR

**FILTROBIO** u Filtro biológico de Europlast. 6 usuarios
Un filtro biológico es indispensable para complementar una fosa séptica que se encuentre ya instalada y de este modo poder adaptarla de acuerdo a las nuevas normativas cada día más exigentes sobre vertidos de aguas residuales. El filtro biológico trata las aguas residuales para limpiarlas y convertirlas en aguas domésticas aptas para usar como riego y otras utilidades. La reutilización del agua es posible con una fosa séptica con filtro biológico, y esto hará que reduzcamos costes a la vez que colaboramos a cuidar el medio ambiente.
