# Depósito de agua cilíndrico de superficie de Europlast. 6000 litros

- Propiedad del archivo: CONSTRUNARIO
- Formato: FIEBDC-3/2012
- Programa: Construnario Versión 3.51
- Fecha de los precios: 25/10/2021
- Divisa: EUR

**DEPOCILSUP** u Depósito de agua cilíndrico de superficie de Europlast. 6000 litros
Estos depósitos de agua tienen forma cilíndrica y son para colocar horizontalmente. Se trata depósitos de agua para riego, agua de lluvia, y también para el almacenamiento de agua u otros líquidos. Las capacidades de estos depósitos de agua oscilan entre los 650 y 40.000 litros. Estos depósitos de agua para riego u otras funciones son idóneos para almacenar aguas en grandes cantidades y asegurar su estanqueidad.
