# Lámpara colgante de metal. modelo Oxygen de Luxcambra. Disponible en blanco o negro

- Propiedad del archivo: CONSTRUNARIO
- Formato: FIEBDC-3/2012
- Programa: Construnario Versión 3.51
- Fecha de los precios: 21/11/2022
- Divisa: EUR

**OXYGEN** u Lámpara colgante de metal. modelo Oxygen de Luxcambra. Disponible en blanco o negro
La colección Oxygen está inspirada en la naturaleza y fue diseñada para dar un soplo de aire fresco a nuestro entorno. Los seres humanos y las plantas necesitan luz de diferentes formas, por eso creamos una sinergia entre la naturaleza y la iluminación artificial. Durante el día, la lámpara Oxygen es una pieza decorativa, por la noche, tanto luces indirectas como focalizadas están ahí para resaltar la textura de la planta y aportar algo de calidez al espacio.
