# Lámpara de Led para techo, modelo Richmond de Luxcambra. Disponible en blanco, negro u oro

- Propiedad del archivo: CONSTRUNARIO
- Formato: FIEBDC-3/2012
- Programa: Construnario Versión 3.51
- Fecha de los precios: 21/11/2022
- Divisa: EUR

**RICHMOND** u Lámpara de Led para techo, modelo Richmond de Luxcambra. Disponible en blanco, negro u oro
La colección Richmond con sus globos de cristal inspirados en el diseño vintage está disponible en diferentes acabados: blanco, negro u oro, siendo una pieza muy versátil apta tanto para uso doméstico como para proyectos de restauración.
