# Lámpara de mesa de exterior LED. modelo Acapulco de Luxcambra. Poliamida sin cable

- Propiedad del archivo: CONSTRUNARIO
- Formato: FIEBDC-3/2012
- Programa: Construnario Versión 3.51
- Fecha de los precios: 21/11/2022
- Divisa: EUR

**ACAPULCO** u Lámpara de mesa de exterior LED. modelo Acapulco de Luxcambra. Poliamida sin cable
La colección para exteriores Acapulco es ideal para terrazas y porches que necesitan luz cálida para crear un ambiente acogedor y acogedor.Las pantallas están hechas a mano con cordón de poliamida y todas las lámparas de esta colección son aptas para uso en exteriores. Su fuente de luz LED off-grid se fija a la pantalla mediante un sistema de sujeción magnética y la batería es recargable por sistema de inducción, tiene una autonomía de 6 horas a máxima potencia de uso.
