# Depósito cilíndrico para líquidos de Fecar Glas. Para enterrar. Aros de refuerzo

- Propiedad del archivo: CONSTRUNARIO
- Formato: FIEBDC-3/2012
- Programa: Construnario Versión 3.51
- Fecha de los precios: 21/09/2023
- Divisa: EUR

**DEPOAROSRE** u Depósito cilíndrico para líquidos de Fecar Glas. Para enterrar. Aros de refuerzo
Depósitos cilíndricos aptos para contener toda clase de líquidos
