# Depósito estándar con tapa de Aguadep.150 litros

- Propiedad del archivo: CONSTRUNARIO
- Formato: FIEBDC-3/2012
- Programa: Construnario Versión 3.51
- Fecha de los precios: 04/11/2022
- Divisa: EUR

**DEPSTATAP150** u Depósito estándar con tapa de Aguadep.150 litros
El depósito rectangular con tapa se utiliza, en sus máximas vertientes, para contener agua potable. Es ideal para abastecer de agua a pequeñas viviendas, sanitarios o baños de cualquier evento festivo o huertos agrícolas con dimensiones reducidas. CARACTERÍSTICAS - Adaptable: Los depósitos rectangulares con tapa suelen ser de pequeños. Gracias a su tamaño reducido, este depósito de poliéster se puede adaptar con facilidad a cualquier entorno o hueco existente. - Manejable: El transporte y traslado de este depósito rectangular no necesita de camiones o grúas. Su ligereza y tamaño hacen que su manejo no genere grandes complicaciones. - Ligereza: Además de carecer de grandes dimensiones, el material con el que se ha fabricado no es pesado. Presenta solidez y resistencia. - Posibilidad de forramiento exterior con espuma de poliuretano para conservar una mejor temperatura del producto y aumentar la durabilidad de la pieza de fibra. USOS COMUNES - Almacenamiento de agua potable o cualquier otro líquido - Almacenamiento de abono sólido - Almacenamiento de tierra para plantaciones pequeñas - Almacenamiento de agua para sistema contra incendios - Almacenamiento de cualquier objeto material CUALIDADES Y VENTAJAS - Fácil limpieza - Reparación rápida y eficaz - Mantenimiento sencillo - Alta resistencia a la corrosión - Alta resistencia a las variaciones de temperatura propias de los cambios estacionales - No crean ni desarrollan microorganismos - Aptos para uso de alimentos y bebidas
