# Cisterna con multilift de Aguadep. 600 litros

- Propiedad del archivo: CONSTRUNARIO
- Formato: FIEBDC-3/2012
- Programa: Construnario Versión 3.51
- Fecha de los precios: 04/11/2022
- Divisa: EUR

**CIMU600** u Cisterna con multilift de Aguadep. 600 litros
Una cisterna con multilift es un depósito de poliéster de una capacidad superior a 1.000 litros que se posa sobre un vehículo o que forma parte del chasis de tal vehículo. A diferencia de las cisternas fijas, las cisternas con multilift llevan integradas un sistema de enganche de elevación que permite el desplazamiento libre de la cisterna, desde el chasis hasta cualquier superficie llana. Es ideal para transportar agua potable o cualquier otro producto líquido. CARACTERÍSTICAS - Enganche: El sistema multilift o enganche de elevación hace posible el cumplimiento de tres opciones: 1) Dejar libre el vehículo que la porta y así posar la cisterna sobre cualquier superficie plana. 2) Volver a enganchar la cisterna para transportarla hacía el punto de abastecimiento de agua o cualquier otro producto líquido y así llenarla. 3) Utilizarla mientras forma parte del chasis del vehículo para regar o abonar en movimiento plantaciones agrícolas. - Transporte: Las cisternas fijas poseen la capacidad de transportar los productos líquidos almacenados en su interior de un lugar a otro. Son ideales para el riego y abonado de plantaciones agrícolas. - Solidez y resistencia: Sus dimensiones y reforzamientos con fibra de vidrio hacen de este depósito un tanque muy sólido y resistente. - Ligero: A pesar de tener grandes dimensiones, las cisternas fijas están fabricadas con materiales no muy pesados para evitar el deterioro del chasis donde se superpone el peso. USOS COMUNES - Depósito para almacenamiento de aguas pluviales - Depósito para almacenamiento de agua, vino u otros líquidos alimentarios - Depósito para almacenamiento de productos químicos - Depósito para almacenamiento de agua potable para riego - Depósito principal de sistemas de regadío CUALIDADES Y VENTAJAS - Alta resistencia a la corrosión - Alta resistencia a las variaciones de temperatura propias de los cambios estacionales - Fácil limpieza - No crean ni desarrollan microorganismos - Aptos para uso de alimentos y bebidas - Aptos para regar en movimiento plantaciones agrícolas
