# Fosa séptica sin filtro biológic de Aguadep. 5 usuarios

- Propiedad del archivo: CONSTRUNARIO
- Formato: FIEBDC-3/2012
- Programa: Construnario Versión 3.51
- Fecha de los precios: 04/11/2022
- Divisa: EUR

**FOSASEPSFIL** u Fosa séptica sin filtro biológic de Aguadep. 5 usuarios
Una fosa séptica en horizontal es un depósito de poliéster cuya función principal es el tratamiento de aguas residuales domésticas. Los mecanismos que la integran, realizan la separación y transformación físico - química de la materia orgánica contenida en esas aguas. CARACTERÍSTICAS - Capacidad reutilizadora: Las fosas sépticas tratan las aguas residuales para así poder reutilizarlas, ahorrando costes. - Doble decantación: Las fosas sépticas tienen la capacidad de eliminar los sólidos presentes en las aguas fecales. En el momento en el que se depositan en el fondo del digestor, las colonias bacterianas anaerobias entran en acción y descomponen todo aquello que sea sinónimo de parásito. - Solidez: A pesar de sus dimensiones reducidas, el material con el que está construido da muestras de su dureza y fiabilidad. Posee una gran resistencia, no solo al paso del tiempo si no a las variaciones de temperatura propias de los cambios estacionales. Además, los materiales presentan robustez para evitar deterioros una vez realizado el soterramiento. USOS COMUNES - Fosa séptica para decantar las aguas residuales de viviendas particulares - Fosa séptica para decantar las aguas residuales de núcleos urbanos - Fosa séptica para decantar las aguas residuales de cualquier complejo turístico, incluido bares o lugares de restauración CUALIDADES Y VENTAJAS - Alta resistencia a la corrosión - Alta resistencia a las variaciones de temperatura propias de los cambios estacionales - Fácil limpieza - No crean ni desarrollan microorganismos - Contribuye con el manteamiento del medio ambiente
