# Esmalte sintético uretanado matete de alta calidad, referencia Colorlux Mate de Titanpro. Envase: 750 ml

- Propiedad del archivo: CONSTRUNARIO
- Formato: FIEBDC-3/2012
- Programa: Construnario Versión 3.51
- Fecha de los precios: 10/01/2023
- Divisa: EUR

**CX3_75TIT** u Esmalte sintético uretanado matete de alta calidad, referencia Colorlux Mate de Titanpro. Envase: 750 ml
Precio: 12.65
Esmalte sintético uretanado mate de alta calidad, especial para lacar y esmaltar. Excelente cubrición, nivelación y relleno de marcas de lija, obteniendo acabados de gran finura, suavidad al tacto e inmejorable aspecto lacado. - Resistente a los roces, rayados, manchas y manipulación intensiva. - Muy lavable. - Para exteriores e interiores. - Para proteger y embellecer toda clase de superficies convenientemente preparadas, de madera, metal (muebles, estanterías, puertas, ventanas, radiadores, etc.) - Gran adherencia y brochabilidad. Colores: Blanco y gama colores + Bases TITANCOLOR: Blanca, intermedia y neutra
