# Pintura acrílica para la decoración de interiores/exteriores, referencia P-20 de Titanpro. Envase: 15l

- Propiedad del archivo: CONSTRUNARIO
- Formato: FIEBDC-3/2012
- Programa: Construnario Versión 3.51
- Fecha de los precios: 10/01/2023
- Divisa: EUR

**P20_15LTIT** u Pintura acrílica para la decoración de interiores/exteriores, referencia P-20 de Titanpro. Envase: 15l
Precio: 52.75
Pintura acrílica para la decoración de interiores así como zonas exteriores no expuestas a climas adversos. -Transpirable, no alterando la permeabilidad del sustrato y permitiendo el libre paso del vapor de agua. -Gran blancura y poder cubriente. -Contiene conservante antimoho para evitar su crecimiento en las superficies pintadas.
